# Niemetzstr. 24, 26, Berlin
Angebotsaufforderung (GAEB DA XML 3.2, DA83)
Projekt: 17695
Währung: EUR
Erstellt mit: GXML Toolbox V3.3 R20230829, iTWO_64 V24.0.454, 11.09.2025

## 3121 Balkonsanierung
Datum: 11.09.2025

### Bereich 1 Vorbemerkungen

*Hinweis: Objekt: Niemetzstr. 24, 12055 Berlin*
Bauvorhaben:  Niemetzstr. 24, 12055 Berlin
Mehrfamilienhaus

Gewerke: Balkonsanierung

Ein Balkon im 4. OG muss erneuert werden. Die darunterliegenden Balkone (1.OG - 3.OG) werden saniert.

Baubeginn: 12.01.2026
Bauende: 02.04.2026

*Hinweis: A) ALLGEMEINE VERTRAGSBEDINGUNGEN*
A) ALLGEMEINE VERTRAGSBEDINGUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VERTRAGSBEDINGUNGEN*
B)  ALLGEMEINE TECHNISCHE VERTRAGSBEDINGUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VERTRAGSBEDINGUNGEN*
C) TECHNISCHE VERTRAGSBEDINGUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

### Bereich 2 Baustelleneinrichtung

#### Abschnitt 2.1 Baustelleneinrichtung

**2.1.10 Einrichten der Baustelle**
*** Pauschalposition
Einrichten der Baustelle

Geräte, Werkzeuge und sonstige Betriebsmittel,
die zur vertragsgemäßen Erfüllung der Bauleistungen erforderlich sind, auf die Baustelle bringen, bereitstellen und soweit der Geräteeinsatz nicht gesondert berechnet wird, betriebsfertig aufstellen einschließlich der dafür notwendigen Arbeiten.
Baubüros, Unterkünfte, Werkstätten, Lagerschuppen
und dergleichen, soweit erforderlich, an- und abtransportieren, aufbauen und einrichten.

Kosten für Gebrauchsunterhaltung und Betreiben der Geräte, Anlagen und Einrichtungen werden nicht mit dieser Pauschale, sondern mit den Einheitspreisen der entsprechenden Teilleistung vergütet.
Menge: 1,000 psch

**2.1.20 Strom-/wasseranschluß herstellen, vorhalten und räumen**
*** Pauschalposition
*** Bedarfsposition ohne GB
Strom-/Wasseranschluss herstellen, vorhalten und räumen
Strom- und Wasseranschluss herstellen, für die Dauer der Bauarbeiten vorhalten und nach Beendigung der Arbeiten demontieren. Die Einrichtungen sind auch anderen Unternehmern zur Verfügung zu stellen.
Den Verbrauch durch geeignete Messeinrichtungen aufzeichnen und mit dem Auftraggeber abrechnen.
Menge: 1,000 psch

**2.1.30 Gerüstturm U-Form, Aufbau, Abbau und Vorhaltung**
Herstellen, Vorhalten und Beseitigen eines Gerüstturms in U-Form gemäß den geltenden Vorschriften.
Leistungsumfang:

Lieferung, An- und Abtransport der Gerüstbauteile

Aufbau und standsichere Montage des Gerüstturms in U-Form

Vorhaltung für 4 Wochen

Abbau und Abtransport nach Nutzungsende
Menge: 1,000 St

**2.1.40 Vorhaltung Gerüstturm U-Form, jede weitere Woche**
Verlängerte Vorhaltung des in der Vorposition beschriebenen Gerüstturms über die Grundlaufzeit hinaus.
Abrechnung: Woche
Menge: 8,000 StWo

**2.1.50 Arbeitsplattform Balkonunterseite**
Herstellen und Vorhalten einer standsicheren Arbeitsplattform im Bereich des Balkons zur Bearbeitung der Balkonunterseite.
Leistungsumfang:

Lieferung, An- und Abtransport

Aufbau und standsichere Montage der Plattform

Vorhaltung für die Dauer der Arbeiten

Abbau und Abtransport nach Nutzungsende
Menge: 4,000 St

**2.1.60 Bauaufzug 200 kg liefern und montieren**
Liefern, an- und abtransportieren, fachgerechtes Aufstellen und betriebsfertiges Montieren eines Bauaufzugs mit einer Tragfähigkeit von 200 kg.
Die Vorhaltung und Demontage wird gesondert abgerechnet.
Menge: 1,000 St

**2.1.70 Vorhaltung Bauaufzug 200 kg, je Woche**
Vorhalten des in der Vorposition beschriebenen Bauaufzugs mit einer Tragfähigkeit von 200 kg.
Menge: 8,000 StWo

**2.1.80 Bauschutt-Container und Abfall-Container 7 m³**
Bauschutt-Container und Abfall-Container

An- und Abtransport, sowie vorhalten von mind. je einen befüllbaren Bauschutt-Container für auf der Baustelle anfallenden Bauschutt, sowie einen Abfall-Container
7 m³ für auf der Baustelle für anfallenden Abfall. Inklusive Kipp- und Deponiegebühren.
Menge: 21,000 m³

**2.1.90 Sondermüll-Container**
*** Bedarfsposition ohne GB
Sondermüll-Container

An- und Abtransport, vorhalten von mind.
je 1 befüllbarem Sondermüll-Container
auf der Baustelle für anfallenden
Sondermüll. Inkl. Kipp- und
Deponiegebühren.
Menge: 1,000 St

### Bereich 3 Abbruch und Entsorgung

#### Abschnitt 3.1 Abbruch und Entsorgung

**3.1.10 Abbruch und Entsorgung Balkonbrüstung 4. OG**
Kompletter Abbruch der Balkonbrüstung im 4. Obergeschoss einschließlich fachgerechter Verladung, Transport und Entsorgung des anfallenden Bauschutts nach den geltenden Vorschriften.
Menge: 1,000 St

**3.1.20 Abbruch und Entsorgung Balkon Estrich, Abdichtungsbahn und Balkonplatte, 4.OG**
Kompletter Abbruch des Balkonaufbaus einschließlich Estrich, Abdichtungsbahn und Balkonplatte. Fachgerechte Verladung, Transport und Entsorgung des anfallenden Materials nach den geltenden Vorschriften.
Menge: 1,000 St

**3.1.30 Freilegen, Abbruch und Entsorgung Balkonträger 4. OG**
Freilegen der vorhandenen Balkonträger im 4. Obergeschoss, kompletter Abbruch und fachgerechte Entsorgung des Materials nach den geltenden Vorschriften.
Menge: 1,000 St

### Bereich 4 Balkonerneuerung 4.OG, Balkonsanierung 1.-3.OG

#### Abschnitt 4.1 Balkonerneuerung, 4.OG

**4.1.0 Erstellung Statik für neuen Balkon 4. OG**
Beauftragung und Erstellung der statischen Berechnung für den neuen Balkon im 4. Obergeschoss durch einen qualifizierten Statiker, einschließlich aller Nachweise und Unterlagen gemäß geltender Vorschriften.
Menge: 1,000 St

**4.1.1 Neubau Balkon 4. OG**
Lieferung, Montage und Herstellung aller Balkonbauteile im 4. Obergeschoss einschließlich:

Auflager für neue Stahlträger herstellen

Stahlträger gemäß Statik liefern und montieren

Betonhohldielen liefern und montieren

XPS-Dämmung liefern und fachgerecht anbringen

Betonestrich liefern und einbringen

Türschwelle neu herstellen

Balkonbrüstung neu aufmauern

Balkonbrüstung innen, außen und unterseitig verputzen

Balkonbrüstungsabdeckung aus Zink liefern und montieren
Menge: 1,000 St

**4.1.2 Neuen Notablauf liefern und montieren**
Lieferung und fachgerechte Montage eines neuen Notablaufs am Balkon gemäß den geltenden Vorschriften, einschließlich Anschlüsse und Abdichtung.
Ort: 1. OG - 4.OG
Menge: 4,000 St

**4.1.3 Demontage Ablauf, Montage LORO X Ablauf**
Demontage und fachgerechte Entsorgung des vorhandenen Ablaufes sowie Lieferung und Einbau eines neuen LORO X Ablaufs einschließlich Anschluss und Abdichtung.
Ort: 1. OG - 4.OG
Menge: 4,000 St

**4.1.4 Balkonfallrohre erneuern**
Demontage und fachgerechte Entsorgung der vorhandenen Balkonfallrohre sowie Lieferung und Montage neuer Balkonfallrohre einschließlich Anschluss und Dichtungen gemäß den geltenden Vorschriften.
Ort: 1. OG - 4.OG
Menge: 4,000 St

#### Abschnitt 4.2 Malerarbeiten Balkone 1.OG - 4.OG

**4.2.10 Malerarbeiten Sockel Balkone**
Zweimaliger deckender Anstrich auf der Dämm- oder Untergrundfläche in einer Höhe von ca. 15 cm oberhalb des Balkonbodens. Ausführung mit einem feuchtigkeitsunempfindlichen, wasserdampfdiffusionsfähigen Schutzanstrich, der folgende Eigenschaften besitzt: hohe Klebkraft, lange verarbeitungsoffene Zeit, haftfähig auch auf bituminösen Untergründen, leicht verarbeitbar.
Ort: 1.OG - 4.OG
Menge: 20,000 m

**4.2.20 Siliconharz-Anstrich Balkone, innen, außen, unterseitig**
Zweimaliges Auftragen eines hochwertigen, wetterbeständigen und diffusionsoffenen Anstrichsystems auf die gereinigten Putzflächen. Zwischenanstrich und Schlussanstrich mit gleicher Beschichtung.
Eigenschaften:
Hoch wasserabweisend, hoch wetterbeständig, hoch wasserdampfdiffusionsfähig, geringe Verschmutzungsneigung durch spezielle Siliziumausrüstung, fotokatalytische Selbstreinigung, Farbtonbeständigkeit, Glanzgrad matt (G3), Wasseraufnahme niedrig (W3 < 0,05),  Wasserdampfdurchlässigkeit hoch (V1)
Farbton nach Wahl AG

Ort: 1.OG - 4.OG
Menge: 36,000 m²

#### Abschnitt 4.3 Balkonbeschichtung Triflex BTS-P, 1.OG - 4.OG

*Hinweis: Balkonbeschichtung Triflex BTS-P*
Herstellung einer vollflächigen, mit Triflex-Spezialvlies armierten Premium-Abdichtung auf Balkonen, Laubengängen oder Dachterrassen.

Leistungsumfang:

Einsatz über genutzten Räumen oder auf Flächen mit erhöhter Rissgefährdung

Mechanisch und chemisch hoch belastbar

Variante Triflex BTS-P S1: flammhemmend, speziell für Laubengänge und Fluchtwege

Nur für mineralische Untergründe

Langzeitsicherer Schutz des Bauwerks gemäß Herstellerangaben

**4.3.20 Prüfung Ebenheit und Gefälle**
Prüfung des vorhandenen Untergrundes auf geforderte Ebenheit und Gefälle gemäß den geltenden Normen und Planvorgaben.
Leistungsumfang:

Kontrolle der Oberflächen auf Maßhaltigkeit

Feststellung von Abweichungen

Dokumentation der Ergebnisse

Ort: 1.OG - 4.OG
Menge: 18,500 m²

**4.3.30 Untergrund schleifen**
Mechanisches Schleifen des vorhandenen Untergrundes zur Herstellung einer glatten, ebenen Oberfläche und zur Vorbereitung für nachfolgende Beschichtungen oder Abdichtungen.
Leistungsumfang:

Schleifen der Oberfläche mit geeignetem Schleifgerät, inkl. Sockelstreifen

Entfernung von Unebenheiten, Altbeschichtungen oder losen Partikeln

Staubabsaugung und Reinigung der Fläche

Ort: 1.OG - 4.OG
Menge: 18,500 m²

**4.3.40 Gefällespachtelung herstellen**
Herstellen einer Gefällespachtelung Weber 818 zur Sicherstellung des erforderlichen Wasserablaufs auf Balkon- oder Terrassenflächen.
Leistungsumfang:

Lieferung und Verarbeitung geeigneter Spachtelmasse Weber 818

Auftrag in erforderlicher Schichtdicke zur Ausbildung des geplanten Gefälles

Glätten und Oberflächenbearbeitung

Reinigung der bearbeiteten Fläche
Menge: 18,500 m²

**4.3.50 Grundierung auf Beton/Holz**
Auftragen einer Grundierung auf Beton- und Holzuntergründen mit Triflex Cryl Primer 276.
Leistungsumfang:

Verbrauch: mind. 0,40 kg/m²

Ausführung nach den technischen Richtlinien des Materialherstellers

Inklusive Sockelstreifen

Sicherstellen der vollständigen Durchtrocknung vor nachfolgenden Arbeiten
Menge: 18,500 m²

**4.3.60 Kratzspachtel auf mineralischem Untergrund oder Asphalt**
Ausbesserung von Fehlstellen des vorhandenen mineralischen Untergrundes oder Asphalt mit Triflex ProFloor Kratzspachtel.
Leistungsumfang:

Material: 33 kg Triflex ProFloor, unter Zugabe von bis zu 10 kg Quarzsand (0,2–0,6 mm), Farbton grau

Mittlere Schichtdicke: 10 mm

Verbrauch: mind. 2,00 kg/m² pro mm Schichtdicke

Ausführung nach den technischen Richtlinien des Materialherstellers

Inklusive Sockelstreifen

Herstellung einer glatten, tragfähigen Oberfläche für nachfolgende Beschichtungen
Menge: 18,500 m²

**4.3.70 Rinneneinlauf abdichten mit Triflex ProDetail**
Abdichten des Rinneneinlaufs mit Triflex ProDetail inklusive Triflex Spezialvlies.
Leistungsumfang:

Zuschnittbreite des Triflex Spezialvlies: ........cm

Verbrauch Triflex ProDetail: mind. 3,00 kg/m²

Ausführung nach den technischen Richtlinien des Materialherstellers

Herstellung einer dauerhaft dichten und mechanisch belastbaren Rinne
Menge: 4,000 St

**4.3.80 Arbeitsfuge abdichten mit Triflex ProDetail**
Abdichten der Arbeitsfuge mit Triflex ProDetail inklusive Triflex Spezialvlies.
Leistungsumfang:

Zuschnittbreite des Spezialvlies: 20 cm

Verbrauch Triflex ProDetail: mind. 0,60 kg/m

Ausführung nach den technischen Richtlinien des Materialherstellers

Abdichtung gemäß Triflex Systemzeichnung BTS-P-2708

Sicherstellung einer dauerhaft dichten und mechanisch belastbaren Fuge
Menge: 4,000 m

**4.3.90 Flächenabdichtung mit Triflex ProTerra**
Abdichten der Fläche mit Triflex ProTerra inklusive Triflex Spezialvlies.
Leistungsumfang:

Verbrauch Triflex ProTerra: mind. 3,00 kg/m²

Ausführung nach den technischen Richtlinien des Materialherstellers

Inklusive Sockelstreifen

Abdichtung gemäß Triflex Systemzeichnung BTS-P-2701

Herstellung einer dauerhaft dichten, mechanisch belastbaren Fläche
Menge: 18,500 m²

**4.3.100 Nutzschicht Standard mit Triflex ProFloor**
Beschichten der Fläche mit Triflex ProFloor zur Herstellung der Nutzschicht.
Leistungsumfang:

Verbrauch: mind. 4,00 kg/m²

Ausführung nach den technischen Richtlinien des Materialherstellers

Inklusive Sockelstreifen

Abdichtung und Beschichtung gemäß Triflex Systemzeichnung BTS-P-2701

Herstellung einer mechanisch belastbaren Nutzschicht
Menge: 18,500 m²

**4.3.110 Oberfläche "Micro Chips" (R9) - Standard**
Versiegelung der Fläche und Details mit Triflex Cryl Finish 205 und Einstreuung von Triflex Micro Chips.
Leistungsumfang:

Farbton nach Wahl des Auftraggebers

Verbrauch Triflex Cryl Finish 205: mind. 0,50 kg/m²

Verbrauch Triflex Micro Chips: mind. 0,05 kg/m²

Ausführung nach den technischen Richtlinien des Materialherstellers

Inklusive Sockelstreifen

Herstellung einer mechanisch belastbaren, rutschhemmenden Oberfläche (R9)
Menge: 18,500 m²
